# Falso techo continuo de placas de yeso laminado de alta resistencia a la humedad. Sistema WAB "PLADUR"

- Propiedad del archivo: CYPE INGENIEROS, S.A.
- Formato: FIEBDC-3/2002
- Divisa: EUR
- Costes indirectos: 3.00 %
- IVA: 21.00 %

## R Revestimientos y trasdosados

### RT Falsos techos en interiores

#### RTC Continuos, de placas de yeso laminado

**RTC076** m² Falso techo continuo de placas de yeso laminado de alta resistencia a la humedad. Sistema WAB "PLADUR".
Falso techo continuo suspendido en exteriores, liso, situado a una altura menor de 4 m, con nivel de calidad del acabado Q2. Sistema T-45 WAB/300 / 1x12,5 WAB "PLADUR" (12,5+18,3), constituido por: ESTRUCTURA: estructura metálica de acero galvanizado de perfiles primarios T-45 Z5, de 45 mm de anchura y 0,62 mm de espesor con una modulación de 300 mm y suspendidos del forjado o elemento soporte de hormigón con horquillas de cuelgue T-45 y varillas cada 1100 mm; PLACAS: una capa de placas de yeso laminado reforzadas con tejido de fibra GM-FH1I / UNE-EN 15283-1 - 1200 / 2600 / 12,5 / con los bordes longitudinales afinados, con resistencia al fuego, con baja absorción superficial de agua y de alta resistencia al impacto WAB "PLADUR", Euroclase A2-s1, d0 de reacción al fuego, según UNE-EN 13501-1. Incluso banda estanca autoadhesiva "PLADUR", canales 48/47 XL Z5 "PLADUR", fijaciones para el anclaje de los perfiles, tornillería para la fijación de las placas, pasta de secado Pregywab PE Lista al uso "PLADUR", cinta microperforada de papel 150 SINIAT "PLADUR" y accesorios de montaje.
Incluye: Replanteo de los ejes de la estructura metálica. Colocación de la banda acústica. Nivelación y fijación de los perfiles perimetrales. Señalización de los puntos de anclaje al forjado o elemento soporte. Nivelación y suspensión de los perfiles primarios de la estructura. Corte de las placas. Fijación de las placas. Resolución de encuentros y puntos singulares. Tratamiento de juntas.
Criterio de medición de proyecto: Superficie medida entre paramentos, según documentación gráfica de Proyecto, sin descontar huecos para instalaciones.
Criterio de medición de obra: Se medirá la superficie realmente ejecutada según especificaciones de Proyecto, siguiendo los criterios de medición expuestos en la norma UNE 92305.

| Código | Ud | Descripción | Rendimiento | Precio | Importe |
|---|---|---|---|---|---|
| mt12pfp014a | m | Canal C 48/47 XL Z5 "PLADUR", de 48 mm de anchura, de acero galvanizado DX51D, según UNE-EN 14195. (material) | 0.700 | 2.25 | 1.58 |
| mt12psg220 | Ud | Fijación compuesta por taco y tornillo 5x27. (material) | 2.000 | 0.06 | 0.12 |
| mt12prp024b | Ud | Horquilla de cuelgue T-45 Z5 "PLADUR". (material) | 2.500 | 0.99 | 2.48 |
| mt12prp030a | Ud | Varilla de cuelgue "PLADUR". (material) | 2.500 | 0.90 | 2.25 |
| mt12pfp034a | m | Perfil en U 45/18,3/3000 mm, T-45 Z5 "PLADUR", de 0,62 mm de espesor, de acero galvanizado DX51D, según UNE-EN 14195. (material) | 3.500 | 1.36 | 4.76 |
| mt12prp014a | Ud | Pieza de empalme T-45 Z5 "PLADUR". (material) | 1.170 | 1.05 | 1.23 |
| mt12psp014a | m² | Placa de yeso laminado reforzada con tejido de fibra GM-FH1I / UNE-EN 15283-1 - 1200 / 2600 / 12,5 / con los bordes longitudinales afinados, con resistencia al fuego, con baja absorción superficial de agua y de alta resistencia al impacto WAB "PLADUR", Euroclase A2-s1, d0 de reacción al fuego, según UNE-EN 13501-1. (material) | 1.050 | 27.33 | 28.70 |
| mt12ptp014b | Ud | Tornillo autoperforante de acero galvanizado, PM Z5 3,5x25 "PLADUR", con cabeza de trompeta y punta afilada, con tratamiento anticorrosión; para la fijación de placas de yeso laminado a perfiles metálicos de hasta 0,75 mm de espesor. (material) | 21.000 | 0.04 | 0.84 |
| mt12pip020b | m | Banda estanca autoadhesiva de espuma de poliuretano de celdas cerradas "PLADUR", de 3 mm de espesor y 46 mm de anchura, resistencia térmica 0,10 m²K/W, conductividad térmica 0,034 W/(mK). (material) | 0.700 | 0.33 | 0.23 |
| mt12pep014a | kg | Pasta de secado Pregywab PE Lista al uso "PLADUR", 3A, color blanco, con aditivo hidrófugo, Euroclase A2-s1, d0 de reacción al fuego, según UNE-EN 13501-1, rango de temperatura de trabajo de 5 a 35°C, para aplicación manual con cinta de juntas, según UNE-EN 13963. (material) | 0.420 | 2.93 | 1.23 |
| mt12pip014a | m | Cinta microperforada de papel 150 SINIAT "PLADUR", de 51 mm de anchura, según UNE-EN 13963. (material) | 1.890 | 0.06 | 0.11 |
| op00fre010 |  | Fresadora. | 1.000 | 0.00 | 0.00 |
| op00ato010 |  | Atornillador. | 1.000 | 0.00 | 0.00 |
| mo015 | h | Oficial 1ª montador de falsos techos. (mano de obra) | 0.342 | 23.74 | 8.12 |
| mo082 | h | Ayudante montador de falsos techos. (mano de obra) | 0.342 | 21.94 | 7.50 |
| % | % | Costes directos complementarios | 2 % | 59.15 | 1.18 |
|  |  | Costes directos |  |  | 60.33 |
